# Unidad exterior de aire acondicionado, sistema aire-aire multi-split

- Propiedad del archivo: CYPE Ingenieros S.A.
- Formato: FIEBDC-3/2016
- Programa: Generador de precios de la construcción. CYPE Ingenieros, S.A.
- Fecha: 25/06/2024
- Ámbito geográfico: Ecuador
- Divisa: USD
- Costes indirectos: 3 %
- Gastos generales: 13 %
- Beneficio industrial: 6 %
- IVA: 12 %

## I Instalaciones

### IC Calefacción, refrigeración, climatización y A.C.S.

#### ICN Unidades autónomas de climatización

**ICN150** Ud Unidad exterior de aire acondicionado, sistema aire-aire multi-split.
Unidad exterior de aire acondicionado, sistema aire-aire multi-split, para gas R-32, bomba de calor, alimentación monofásica (230V/50Hz), modelo Multi 5M34 "TOSHIBA", potencia frigorífica nominal 10 kW (temperatura de bulbo seco del aire interior 27°C, temperatura de bulbo húmedo del aire interior 19°C, temperatura de bulbo seco del aire exterior 35°C, temperatura de bulbo húmedo del aire exterior 24°C), potencia frigorífica mínima/máxima: 2,5/11,5 kW, consumo eléctrico nominal en refrigeración 2,6 kW, EER 3,85, SEER 7,2 (clase A++), potencia calorífica nominal 12 kW (temperatura de bulbo seco del aire interior 20°C, temperatura de bulbo seco del aire exterior 7°C, temperatura de bulbo húmedo del aire exterior 6°C), potencia calorífica mínima/máxima: 2,2/14,2 kW, consumo eléctrico nominal en calefacción 2,83 kW, COP 4,24, SCOP 4,3 (clase A++), con capacidad de conexión de hasta 5 unidades interiores, compresor tipo DC Twin Rotary, con tecnología Inverter, caudal de aire 3700 m³/h, presión sonora en refrigeración 52 dBA, presión sonora en calefacción 56 dBA, potencia sonora en refrigeración 65 dBA, potencia sonora en calefacción 69 dBA, dimensiones 890x900x320 mm, peso 78 kg, diámetro de conexión de las tuberías de gas 3/8" y 1/2", diámetro de conexión de las tuberías de líquido 1/4", longitud máxima de tubería 25 m, diferencia máxima de altura entre la unidad exterior y las unidades interiores 15 m. Incluso elementos antivibratorios y soportes de pared.
Criterio de valoración económica: El precio no incluye la canalización ni el cableado eléctrico de alimentación.
Incluye: Replanteo. Colocación y fijación. Conexión a las líneas frigoríficas. Conexión a la red eléctrica. Conexión a la red de desagüe. Puesta en marcha.
Criterio de medición de proyecto: Número de unidades previstas, según documentación gráfica de Proyecto.
Criterio de medición de obra: Se medirá el número de unidades realmente ejecutadas según especificaciones de Proyecto.

| Código | Ud | Descripción | Rendimiento | Precio | Importe |
|---|---|---|---|---|---|
| mt42tsb476n | Ud | Unidad exterior de aire acondicionado, sistema aire-aire multi-split, para gas R-32, bomba de calor, alimentación monofásica (230V/50Hz), modelo Multi 5M34 "TOSHIBA", potencia frigorífica nominal 10 kW (temperatura de bulbo seco del aire interior 27°C, temperatura de bulbo húmedo del aire interior 19°C, temperatura de bulbo seco del aire exterior 35°C, temperatura de bulbo húmedo del aire exterior 24°C), potencia frigorífica mínima/máxima: 2,5/11,5 kW, consumo eléctrico nominal en refrigeración 2,6 kW, EER 3,85, SEER 7,2 (clase A++), potencia calorífica nominal 12 kW (temperatura de bulbo seco del aire interior 20°C, temperatura de bulbo seco del aire exterior 7°C, temperatura de bulbo húmedo del aire exterior 6°C), potencia calorífica mínima/máxima: 2,2/14,2 kW, consumo eléctrico nominal en calefacción 2,83 kW, COP 4,24, SCOP 4,3 (clase A++), con capacidad de conexión de hasta 5 unidades interiores, compresor tipo DC Twin Rotary, con tecnología Inverter, caudal de aire 3700 m³/h, presión sonora en refrigeración 52 dBA, presión sonora en calefacción 56 dBA, potencia sonora en refrigeración 65 dBA, potencia sonora en calefacción 69 dBA, dimensiones 890x900x320 mm, peso 78 kg, diámetro de conexión de las tuberías de gas 3/8" y 1/2", diámetro de conexión de las tuberías de líquido 1/4", longitud máxima de tubería 25 m, diferencia máxima de altura entre la unidad exterior y las unidades interiores 15 m. (material) | 1 | 7177.06 | 7177.060 |
| mt42www085 | Ud | Kit de soportes de pared, formado por juego de escuadras de 50x45 cm y cuatro amortiguadores de caucho, con sus tacos, tornillos, tuercas y arandelas correspondientes. (material) | 1 | 26.6 | 26.600 |
| mo005 | h | Técnico instalador de climatización. (mano de obra) | 1.204 | 10.62 | 12.786 |
| mo104 | h | Ayudante instalador de climatización. (mano de obra) | 1.204 | 6.62 | 7.970 |
| % | % | Herramienta menor | 2 % | 7224.416 | 144.488 |
|  |  | Costes directos |  |  | 7368.904 |

## Recursos

**mt42tsb476n** Ud Unidad exterior de aire acondicionado
Datos técnicos: Coste energético 3589.687 MJ; Emisión de CO2 245.646 kg
Residuos:
- embalaje: re150101 Envases de papel y cartón. (componente de residuo); rendimiento 0.18 kg; Código LER 15 01 01; Masa del elemento 1 kg; Volumen 0.001333 m3
- embalaje: re170203 Plástico. (componente de residuo); rendimiento 0.09 kg; Código LER 17 02 03; Masa del elemento 1 kg; Volumen 0.001667 m3
