# Equipo de regulación y control para colector, mediante cabezales electrotérmicos

- Propiedad del archivo: CYPE INGENIEROS, S.A.
- Formato: FIEBDC-3/2002
- Ámbito geográfico: Ecuador
- Divisa: USD
- Costes indirectos: 3.00 %
- Gastos generales: 13.00 %
- Beneficio industrial: 6.00 %
- IVA: 12.00 %

## I Instalaciones

### IC Calefacción, refrigeración, climatización y A.C.S.

#### ICE Emisores por agua para calefacción y refrigeración

**ICE150** Ud Equipo de regulación y control para colector, mediante cabezales electrotérmicos.
Sistema de regulación de la temperatura para colector, para calefacción, Smatrix Wave Pulse "UPONOR IBERIA", compuesto de centralita color blanco, para un máximo de 6 termostatos de control y 8 cabezales electrotérmicos, con comunicación bidireccional vía radio con los termostatos y las sondas, modelo Smatrix Wave Pulse X-265 6X, termostatos digitales, modelo Smatrix Wave D+RH Style T-169 RAL 9016, y cabezales electrotérmicos, a 24 V, modelo Vario S. Totalmente montado, conexionado y probado.
Incluye: Colocación, fijación y conexionado eléctrico y de comunicación con todos los elementos que lo demanden en la instalación.
Criterio de medición de proyecto: Número de unidades previstas, según documentación gráfica de Proyecto.
Criterio de medición de obra: Se medirá el número de unidades realmente ejecutadas según especificaciones de Proyecto.

| Código | Ud | Descripción | Rendimiento | Precio | Importe |
|---|---|---|---|---|---|
| mt38esu151d | Ud | Centralita color blanco, para un máximo de 6 termostatos de control y 8 cabezales electrotérmicos, con comunicación bidireccional vía radio con los termostatos y las sondas, modelo Smatrix Wave Pulse X-265 6X, "UPONOR IBERIA", para calefacción y refrigeración, de 340x110x55 mm, con antena de radio y transformador eléctrico. (material) | 1.000 | 766.81 | 766.81 |
| mt38esu030h | Ud | Termostato digital, modelo Smatrix Wave D+RH Style T-169 RAL 9016, "UPONOR IBERIA", dimensiones 80x80x9 mm, color blanco, con comunicación vía radio con la centralita y sensor de humedad, con entrada para sonda remota de temperatura. (material) | 2.000 | 301.09 | 602.18 |
| mt38esu010k | Ud | Cabezal electrotérmico, a 24 V, modelo Vario S "UPONOR IBERIA", de 50 mm de diámetro y 83 mm de altura, grado de protección IP54, con anillo adaptador y cable de alimentación de 2 hilos, 0,75 mm² de sección y 1 m de longitud. (material) | 4.000 | 97.08 | 388.32 |
| mo004 | h | Técnico calefactor. (mano de obra) | 0.855 | 10.62 | 9.08 |
| mo103 | h | Ayudante calefactor. (mano de obra) | 0.855 | 6.62 | 5.66 |
| % | % | Herramienta menor | 2 % | 1772.05 | 35.44 |
|  |  | Costes directos |  |  | 1807.49 |
