# Grupo de impulsión para colector, con centralita premontada

- Propiedad del archivo: CYPE INGENIEROS, S.A.
- Formato: FIEBDC-3/2002
- Ámbito geográfico: Ecuador
- Divisa: USD
- Costes indirectos: 3.00 %
- Gastos generales: 13.00 %
- Beneficio industrial: 6.00 %
- IVA: 12.00 %

## I Instalaciones

### IC Calefacción, refrigeración, climatización y A.C.S.

#### ICE Emisores por agua para calefacción y refrigeración

**ICE161** Ud Grupo de impulsión para colector, con centralita premontada.
Grupo de impulsión para control de la bomba de circulación en instalaciones de calefacción, con centralita, instalación en colector, válido para instalación de suelo radiante de hasta 10 kW, modelo Fluvia Move MPG-10-A-W, "UPONOR IBERIA", formado por centralita modelo Smatrix Move H X-157 Wired con sonda de temperatura exterior y sondas de temperatura de impulsión y retorno, circulador Wilo Yonos RS 15/6, termostato digital con sonda de humedad modelo T-167, válvula de 3 vías y actuador para válvula mezcladora de 3 vías, con alimentación a 230 V. Totalmente montado, conexionado y probado.
Incluye: Colocación y fijación del grupo de impulsión al colector. Conexionado eléctrico de la centralita y de la bomba de circulación.
Criterio de medición de proyecto: Número de unidades previstas, según documentación gráfica de Proyecto.
Criterio de medición de obra: Se medirá el número de unidades realmente ejecutadas según especificaciones de Proyecto.

| Código | Ud | Descripción | Rendimiento | Precio | Importe |
|---|---|---|---|---|---|
| mt38gpu020f | Ud | Grupo de impulsión para control de la bomba de circulación en instalaciones de calefacción, con centralita, instalación en colector, válido para instalación de suelo radiante de hasta 10 kW, modelo Fluvia Move MPG-10-A-W, "UPONOR IBERIA", formado por centralita modelo Smatrix Move H X-157 Wired con sonda de temperatura exterior y sondas de temperatura de impulsión y retorno, circulador Wilo Yonos RS 15/6, termostato digital con sonda de humedad modelo T-167, válvula de 3 vías y actuador para válvula mezcladora de 3 vías, con alimentación a 230 V. (material) | 1.000 | 3846.71 | 3846.71 |
| mo004 | h | Técnico calefactor. (mano de obra) | 0.611 | 10.62 | 6.49 |
| mo103 | h | Ayudante calefactor. (mano de obra) | 0.611 | 6.62 | 4.04 |
| % | % | Herramienta menor | 2 % | 3857.24 | 77.14 |
|  |  | Costes directos |  |  | 3934.38 |
