# Tubería de distribución de agua, para climatización

- Propiedad del archivo: CYPE INGENIEROS, S.A.
- Formato: FIEBDC-3/2002
- Ámbito geográfico: Ecuador
- Divisa: USD
- Costes indirectos: 3.00 %
- Gastos generales: 13.00 %
- Beneficio industrial: 6.00 %
- IVA: 12.00 %

## I Instalaciones

### IC Calefacción, refrigeración, climatización y A.C.S.

#### ICS Sistemas de conducción de agua

**ICS011** m Tubería de distribución de agua, para climatización.
Tubería de distribución de agua fría y caliente de climatización formada por tubo de polietileno reticulado (PE-Xa), de 5 capas según el método UAX, con barrera de oxígeno (EVOH) y capa de protección de polietileno (PE) modificado, de 16 mm de diámetro exterior y 2 mm de espesor, PN=6 atm, color blanco, modelo Comfort Pipe PLUS "UPONOR IBERIA", suministrado en rollos, colocado superficialmente en el interior del edificio, con aislamiento mediante coquilla flexible de espuma elastomérica. Incluso material auxiliar para montaje y sujeción a la obra, accesorios y piezas especiales.
Incluye: Replanteo. Colocación y fijación de tuberías, accesorios y piezas especiales. Colocación del aislamiento.
Criterio de medición de proyecto: Longitud medida según documentación gráfica de Proyecto.
Criterio de medición de obra: Se medirá la longitud realmente ejecutada según especificaciones de Proyecto.

| Código | Ud | Descripción | Rendimiento | Precio | Importe |
|---|---|---|---|---|---|
| mt37tpu413h | Ud | Material auxiliar para montaje y sujeción a la obra de las tuberías de polietileno reticulado (PE-Xa) con barrera de oxígeno (EVOH), modelo Comfort Pipe PLUS "UPONOR IBERIA", de 16 mm de diámetro exterior. (material) | 1.000 | 0.23 | 0.23 |
| mt37tpu013he | m | Tubo de polietileno reticulado (PE-Xa), de 5 capas según el método UAX, con barrera de oxígeno (EVOH) y capa de protección de polietileno (PE) modificado, de 16 mm de diámetro exterior y 2 mm de espesor, PN=6 atm, color blanco, modelo Comfort Pipe PLUS "UPONOR IBERIA", suministrado en rollos, según ISO 15875-2, con el precio incrementado el 20% en concepto de accesorios y piezas especiales. (material) | 1.000 | 5.33 | 5.33 |
| mt17coe055ci | m | Coquilla de espuma elastomérica, con un elevado factor de resistencia a la difusión del vapor de agua, de 19 mm de diámetro interior y 25 mm de espesor, a base de caucho sintético flexible, de estructura celular cerrada. (material) | 1.000 | 13.47 | 13.47 |
| mt17coe110 | l | Adhesivo para coquilla elastomérica. (material) | 0.025 | 26.75 | 0.67 |
| op00ato010 |  | Atornillador. | 1.000 | 0.00 | 0.00 |
| op00mar010 |  | Martillo. | 1.000 | 0.00 | 0.00 |
| op00tal010 |  | Taladro. | 1.000 | 0.00 | 0.00 |
| mo004 | h | Técnico calefactor. (mano de obra) | 0.133 | 10.62 | 1.41 |
| mo103 | h | Ayudante calefactor. (mano de obra) | 0.133 | 6.62 | 0.88 |
| % | % | Herramienta menor | 2 % | 21.99 | 0.44 |
|  |  | Costes directos |  |  | 22.43 |
