# Llave de paso

- Propiedad del archivo: CYPE INGENIEROS, S.A.
- Formato: FIEBDC-3/2002
- Ámbito geográfico: Ecuador
- Divisa: USD
- Costes indirectos: 3.00 %
- Gastos generales: 13.00 %
- Beneficio industrial: 6.00 %
- IVA: 12.00 %

## I Instalaciones

### IF Plomería

#### IFI Instalación interior

**IFI008** Ud Llave de paso.
Válvula de esfera, de latón, de 16 mm de diámetro, "UPONOR IBERIA", con maneta vista de acero inoxidable.
Incluye: Replanteo. Conexión de la válvula a los tubos. Comprobación de su correcto funcionamiento.
Criterio de medición de proyecto: Número de unidades previstas, según documentación gráfica de Proyecto.
Criterio de medición de obra: Se medirá el número de unidades realmente ejecutadas según especificaciones de Proyecto.

| Código | Ud | Descripción | Rendimiento | Precio | Importe |
|---|---|---|---|---|---|
| mt37avu020e | Ud | Válvula de esfera, de latón, de 16 mm de diámetro, "UPONOR IBERIA", sistema de unión Quick and Easy. (material) | 1.000 | 35.93 | 35.93 |
| mt37avu100h | Ud | Maneta vista de acero inoxidable, "UPONOR IBERIA". (material) | 1.000 | 18.19 | 18.19 |
| mt37www010 | Ud | Material auxiliar para instalaciones de plomería. (material) | 1.000 | 2.01 | 2.01 |
| mo008 | h | Plomero. (mano de obra) | 0.130 | 10.62 | 1.38 |
| mo107 | h | Ayudante plomero. (mano de obra) | 0.130 | 6.62 | 0.86 |
| % | % | Herramienta menor | 2 % | 58.37 | 1.17 |
|  |  | Costes directos |  |  | 59.54 |
