# Sistema de calefacción y refrigeración por suelo radiante de baja altura, en seco

- Propiedad del archivo: CYPE Ingenieros S.A.
- Formato: FIEBDC-3/2016
- Programa: Generador de precios de la construcción. CYPE Ingenieros, S.A.
- Fecha: 25/06/2024
- Ámbito geográfico: Ecuador
- Divisa: USD
- Costes indirectos: 3 %
- Gastos generales: 13 %
- Beneficio industrial: 6 %
- IVA: 12 %

## I Instalaciones

### IC Calefacción, refrigeración, climatización y A.C.S.

#### ICE Emisores por agua para calefacción y refrigeración

**ICE135** m² Sistema de calefacción y refrigeración por suelo radiante de baja altura, en seco.
Sistema de calefacción por suelo radiante de baja altura "UPONOR IBERIA", compuesto por, perfil perimetral de fibras sintéticas, de 1000x45x15 mm, panel aislante moldeado, de poliestireno extruido (XPS), de 1200x600 mm y 15 mm de espesor, con difusores de aluminio, modelo Siccus Mini y tubo de polietileno reticulado (PE-Xa) con barrera de oxígeno (EVOH), de 9,9 mm de diámetro exterior y 1,1 mm de espesor, modelo Minitec Comfort Pipe. Totalmente montado, conexionado y probado.
Incluye: Preparación y limpieza de la superficie de apoyo. Replanteo de la instalación. Fijación del perfil perimetral. Colocación de los paneles. Replanteo de la tubería. Colocación y fijación de las tuberías.
Criterio de medición de proyecto: Superficie útil, medida según documentación gráfica de Proyecto.
Criterio de medición de obra: Se medirá la superficie realmente ejecutada según especificaciones de Proyecto.

| Código | Ud | Descripción | Rendimiento | Precio | Importe |
|---|---|---|---|---|---|
| mt17epu032d | m | Perfil perimetral de fibras sintéticas, de 1000x45x15 mm, "UPONOR IBERIA". (material) | 0.6 | 21.1 | 12.660 |
| mt17epu030d | m² | Panel aislante moldeado, de poliestireno extruido (XPS), de 1200x600 mm y 15 mm de espesor, con difusores de aluminio, modelo Siccus Mini "UPONOR IBERIA", paso del tubo múltiplo de 10 cm. (material) | 1.389 | 94.27 | 130.941 |
| mt37tpu017d | m | Tubo de polietileno reticulado (PE-Xa) con barrera de oxígeno (EVOH), de 9,9 mm de diámetro exterior y 1,1 mm de espesor, modelo Minitec Comfort Pipe, "UPONOR IBERIA", según ISO 15875-2. (material) | 10 | 4.51 | 45.100 |
| mo004 | h | Técnico calefactor. (mano de obra) | 0.818 | 10.62 | 8.687 |
| mo103 | h | Ayudante calefactor. (mano de obra) | 0.818 | 6.62 | 5.415 |
| % | % | Herramienta menor | 2 % | 202.803 | 4.056 |
|  |  | Costes directos |  |  | 206.859 |

Residuos:
- colocación: mt37tpu017d; factor de residuo 0.0275

## Recursos

**mt37tpu017d** m Tubo de polietileno reticulado (PE-Xa) con barrera de oxígeno (EVOH)
Datos técnicos: Coste energético 4.263 MJ; Emisión de CO2 0.212 kg; Código LER 17 02 03; Masa del elemento 0.044 kg; Volumen 0.000073 m3
