# Colector prefabricado de distribución de agua para uso doméstico

- Propiedad del archivo: CYPE Ingenieros S.A.
- Formato: FIEBDC-3/2016
- Programa: Generador de precios de la construcción. CYPE Ingenieros, S.A.
- Fecha: 25/06/2024
- Ámbito geográfico: Ecuador
- Divisa: USD
- Costes indirectos: 3 %
- Gastos generales: 13 %
- Beneficio industrial: 6 %
- IVA: 12 %

## I Instalaciones

### IC Calefacción, refrigeración, climatización y A.C.S.

#### ICS Sistemas de conducción de agua

**ICS025** Ud Colector prefabricado de distribución de agua para uso doméstico.
Colector modular metálico, modelo S "UPONOR IBERIA", de 1" de diámetro, con tres derivaciones de 1/2" de diámetro, para unión roscada, alojado en caja de registro de plástico.
Incluye: Replanteo. Colocación y fijación de la caja de registro. Montaje de las válvulas de corte. Colocación y fijación del colector. Conexión a la red de distribución. Comprobación de su correcto funcionamiento.
Criterio de medición de proyecto: Número de unidades previstas, según documentación gráfica de Proyecto.
Criterio de medición de obra: Se medirá el número de unidades realmente ejecutadas según especificaciones de Proyecto.

| Código | Ud | Descripción | Rendimiento | Precio | Importe |
|---|---|---|---|---|---|
| mt38acu150c | Ud | Caja de registro de plástico, "UPONOR IBERIA", con abrazaderas de 1" y puerta, para empotrar. (material) | 1 | 32.96 | 32.960 |
| mt38acu100h | Ud | Colector modular metálico, modelo S "UPONOR IBERIA", de 1" de diámetro, con tres derivaciones de 1/2" de diámetro, para unión roscada. (material) | 2 | 50.16 | 100.320 |
| mt38acu101d | Ud | Tapón roscado hembra para colector de 1" de diámetro, "UPONOR IBERIA". (material) | 2 | 12.25 | 24.500 |
| mt38acu103b | Ud | Válvula de esfera para cierre del circuito del colector con conexión macho y hembra de 1" de diámetro, "UPONOR IBERIA". (material) | 2 | 111.26 | 222.520 |
| mt38www012 | Ud | Material auxiliar para instalaciones de calefacción y A.C.S. (material) | 1 | 2.96 | 2.960 |
| mo004 | h | Técnico calefactor. (mano de obra) | 0.315 | 10.62 | 3.345 |
| mo103 | h | Ayudante calefactor. (mano de obra) | 0.315 | 6.62 | 2.085 |
| % | % | Herramienta menor | 2 % | 388.690 | 7.774 |
|  |  | Costes directos |  |  | 396.464 |

## Recursos

**mt38acu150c** Ud Caja de registro de plástico, "UPONOR IBERIA", con abrazaderas de 1" y puerta, para empotrar
Datos técnicos: Coste energético 132.742 MJ; Emisión de CO2 6.615 kg
Residuos:
- embalaje: re150101 Envases de papel y cartón. (componente de residuo); rendimiento 0.03 kg; Código LER 15 01 01; Masa del elemento 1 kg; Volumen 0.001333 m3

**mt38acu100h** Ud Colector modular metálico
Datos técnicos: Coste energético 110.730 MJ; Emisión de CO2 7.495 kg
Residuos:
- embalaje: re150101 Envases de papel y cartón; rendimiento 0.072 kg

**mt38acu101d** Ud Tapón roscado hembra para colector de 1" de diámetro, "UPONOR IBERIA"
Datos técnicos: Coste energético 0.039 MJ; Emisión de CO2 0.061 kg
Residuos:
- embalaje: re150101 Envases de papel y cartón; rendimiento 0.072 kg

**mt38acu103b** Ud Válvula de esfera para cierre del circuito del colector con conexión macho y hembra de 1" de diámetro, "UPONOR IBERIA"
Datos técnicos: Coste energético 843.399 MJ; Emisión de CO2 56.701 kg
Residuos:
- embalaje: re150101 Envases de papel y cartón; rendimiento 0.072 kg
