# Grupo hidráulico con intercambiador para producción de A.C.S

- Propiedad del archivo: CYPE Ingenieros S.A.
- Formato: FIEBDC-3/2016
- Programa: Generador de precios de la construcción. CYPE Ingenieros, S.A.
- Fecha: 25/06/2024
- Ámbito geográfico: Ecuador
- Divisa: USD
- Costes indirectos: 3 %
- Gastos generales: 13 %
- Beneficio industrial: 6 %
- IVA: 12 %

## I Instalaciones

### IC Calefacción, refrigeración, climatización y A.C.S.

#### ICS Sistemas de conducción de agua

**ICS100** Ud Grupo hidráulico con intercambiador para producción de A.C.S.
Estación de descentralización compacta para producción de A.C.S. instantánea, caudal de 15 l/min, modelo Uponor Aqua Port M-XS 15 l/min "UPONOR IBERIA", con intercambiador de placas de acero inoxidable, válvula de control proporcional de caudal para prioridad de A.C.S., válvula termostática para el servicio de A.C.S., bypass con válvula termostática, válvula reguladora de presión diferencial y conexiones. Incluso válvulas de corte, elementos de montaje y accesorios necesarios para su correcto funcionamiento.
Incluye: Replanteo. Colocación y fijación. Conexionado. Puesta en marcha.
Criterio de medición de proyecto: Número de unidades previstas, según documentación gráfica de Proyecto.
Criterio de medición de obra: Se medirá el número de unidades realmente ejecutadas según especificaciones de Proyecto.

| Código | Ud | Descripción | Rendimiento | Precio | Importe |
|---|---|---|---|---|---|
| mt38eup410j | Ud | Estación de descentralización compacta para producción de A.C.S. instantánea, caudal de 15 l/min, modelo Uponor Aqua Port M-XS 15 l/min "UPONOR IBERIA", con intercambiador de placas de acero inoxidable, válvula de control proporcional de caudal para prioridad de A.C.S., válvula termostática para el servicio de A.C.S., bypass con válvula termostática, válvula reguladora de presión diferencial y conexiones. (material) | 1 | 2659.21 | 2659.210 |
| mt38www011 | Ud | Material auxiliar para instalaciones de A.C.S. (material) | 1 | 2.04 | 2.040 |
| mo004 | h | Técnico calefactor. (mano de obra) | 0.994 | 10.62 | 10.556 |
| mo103 | h | Ayudante calefactor. (mano de obra) | 0.994 | 6.62 | 6.580 |
| % | % | Herramienta menor | 2 % | 2678.386 | 53.568 |
|  |  | Costes directos |  |  | 2731.954 |
