# Calefón a gas, doméstico, de condensación, de pie, para calefacción y A.C.S

- Propiedad del archivo: CYPE INGENIEROS, S.A.
- Formato: FIEBDC-3/2002
- Ámbito geográfico: Ecuador
- Divisa: USD
- Costes indirectos: 3.00 %
- Gastos generales: 13.00 %
- Beneficio industrial: 6.00 %
- IVA: 12.00 %

## I Instalaciones

### IC Calefacción, refrigeración, climatización y A.C.S.

#### ICG Calefones a gas

**ICG230** Ud Calefón a gas, doméstico, de condensación, de pie, para calefacción y A.C.S.
Calefón de pie, de condensación, para calefacción y A.C.S. acumulada, modelo VSC 206/4-5 90 ecoCOMPACT "VAILLANT", potencia útil de 4 a 20 kW (80/60°C), potencia de A.C.S. 24 kW, acumulador de A.C.S. de 90 l, caudal de A.C.S. 24,4 l/min para salto térmico de 30°C, dimensiones 1319x595x693 mm, con quemador modulante de gas natural, eficiencia energética clase A en calefacción, eficiencia energética clase A en A.C.S., perfil de consumo XL en A.C.S., con sistema electrónico con tecnología eBus y conexiones eléctricas ProE, sistema ADS de diagnóstico con pantalla retroiluminada, sistema Comfort Safe de funcionamiento de emergencia, bomba de circulación de alta eficiencia, vaso de expansión de 4 l para A.C.S. y vaso de expansión de 12 l para calefacción, kit hidráulico, ánodo electrónico, sifón para conexión con la red de recogida de condensados y conexión para válvula de seguridad, neutralizador de condensados, sin incluir el ducto para evacuación de los productos de la combustión. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38vai045e | Ud | Calefón de pie, de condensación, para calefacción y A.C.S. acumulada, modelo VSC 206/4-5 90 ecoCOMPACT "VAILLANT", potencia útil de 4 a 20 kW (80/60°C), potencia de A.C.S. 24 kW, acumulador de A.C.S. de 90 l, caudal de A.C.S. 24,4 l/min para salto térmico de 30°C, dimensiones 1319x595x693 mm, con quemador modulante de gas natural, eficiencia energética clase A en calefacción, eficiencia energética clase A en A.C.S., perfil de consumo XL en A.C.S., con sistema electrónico con tecnología eBus y conexiones eléctricas ProE, sistema ADS de diagnóstico con pantalla retroiluminada, sistema Comfort Safe de funcionamiento de emergencia, bomba de circulación de alta eficiencia, vaso de expansión de 4 l para A.C.S. y vaso de expansión de 12 l para calefacción. (material) | 1.000 | 5395.81 | 5395.81 |
| mt38vai514a | Ud | Kit hidráulico, "VAILLANT", formado por llaves de corte, llaves de llenado y vaciado, grupo de seguridad y llave de gas no precintable. (material) | 1.000 | 372.85 | 372.85 |
| mt38vai517a | Ud | Ánodo electrónico, "VAILLANT", para protección contra la corrosión. (material) | 1.000 | 316.58 | 316.58 |
| mt38vai510a | Ud | Sifón para conexión con la red de recogida de condensados y conexión para válvula de seguridad, "VAILLANT". (material) | 1.000 | 21.10 | 21.10 |
| mt38vai512a | Ud | Neutralizador de condensados, "VAILLANT", para colocar entre el calefón y el tubo de desagüe. (material) | 1.000 | 98.48 | 98.48 |
| mt38www012 | Ud | Material auxiliar para instalaciones de calefacción y A.C.S. (material) | 1.000 | 2.96 | 2.96 |
| mo004 | h | Técnico calefactor. (mano de obra) | 3.364 | 10.62 | 35.73 |
| mo103 | h | Ayudante calefactor. (mano de obra) | 3.364 | 6.62 | 22.27 |
| % | % | Herramienta menor | 2 % | 6265.78 | 125.32 |
|  |  | Costes directos |  |  | 6391.10 |
