# Conjunto de calefones a gas, de condensación, de pie, de fundición de aluminio

- Propiedad del archivo: CYPE INGENIEROS, S.A.
- Formato: FIEBDC-3/2002
- Ámbito geográfico: Ecuador
- Divisa: USD
- Costes indirectos: 3.00 %
- Gastos generales: 13.00 %
- Beneficio industrial: 6.00 %
- IVA: 12.00 %

## I Instalaciones

### IC Calefacción, refrigeración, climatización y A.C.S.

#### ICG Calefones a gas

**ICG242** Ud Conjunto de calefones a gas, de condensación, de pie, de fundición de aluminio.
Conjunto de 2 calefones en cascada, siendo cada uno de ellos un calefón de pie, de condensación, modelo ecoCRAFT exclusiv VKK 806/3-E HL R1 "VAILLANT", potencia útil de 14 a 78 kW (80/60°C), potencia para el interacumulador de A.C.S. 80 kW, dimensiones 1285x695x1240 mm, con cuerpo de fundición de aluminio/silicio y quemador de acero inoxidable modulante de gas natural, sistema electrónico con tecnología eBus y conexiones eléctricas ProE, sistema ADS de diagnóstico con pantalla retroiluminada, sistema AKS (Aqua Kondens System) de aprovechamiento de la energía de condensación para producir agua caliente mediante interacumulador, sistema inteligente de acumulación AIS, sistema Comfort Safe de funcionamiento de emergencia y emisión de NOx clase 5, sistema de control, modelo sensoCOMFORT VRC 720, módulo, modelo VR 32/3, módulo, modelo VR 70, bomba de circulación modulante de alta eficiencia, grupo de seguridad, equipo de neutralización de condensados, para potencia de calefacción hasta 200 kW, con bomba de evacuación de condensados. Incluso pirostato y desagüe a sumidero para el vaciado del calefón y el drenaje de la válvula de seguridad, sin incluir el ducto para evacuación de los productos de la combustión. Totalmente montado, conexionado y probado.
Incluye: Replanteo. Presentación de los elementos. Montaje del calefón y sus accesorios. Conexionado con las redes de conducción de agua, de gas, de salubridad y eléctrica, y con el ducto de evacuación de los productos de la combustión. Puesta en marcha.
Criterio de medición de proyecto: Número de unidades previstas, según documentación gráfica de Proyecto.
Criterio de medición de obra: Se medirá el número de unidades realmente ejecutadas según especificaciones de Proyecto.

| Código | Ud | Descripción | Rendimiento | Precio | Importe |
|---|---|---|---|---|---|
| mt38vai010a | Ud | Calefón de pie, de condensación, modelo ecoCRAFT exclusiv VKK 806/3-E HL R1 "VAILLANT", potencia útil de 14 a 78 kW (80/60°C), potencia para el interacumulador de A.C.S. 80 kW, dimensiones 1285x695x1240 mm, con cuerpo de fundición de aluminio/silicio y quemador de acero inoxidable modulante de gas natural, sistema electrónico con tecnología eBus y conexiones eléctricas ProE, sistema ADS de diagnóstico con pantalla retroiluminada, sistema AKS (Aqua Kondens System) de aprovechamiento de la energía de condensación para producir agua caliente mediante interacumulador, sistema inteligente de acumulación AIS, sistema Comfort Safe de funcionamiento de emergencia y emisión de NOx clase 5. (material) | 2.000 | 13457.86 | 26915.72 |
| mt38vai500a | Ud | Bomba de circulación modulante de alta eficiencia, "VAILLANT". (material) | 2.000 | 1927.58 | 3855.16 |
| mt38vai501a | Ud | Grupo de seguridad, "VAILLANT", para calefón ecoCRAFT exclusiv. (material) | 2.000 | 274.36 | 548.72 |
| mt38vai508b | Ud | Equipo de neutralización de condensados, para potencia de calefacción hasta 200 kW, con bomba de evacuación de condensados, "VAILLANT". (material) | 2.000 | 1160.77 | 2321.54 |
| mt38vai621a | Ud | Sistema de control, modelo sensoCOMFORT VRC 720 "VAILLANT", con display digital, con programación diaria y semanal, sonda exterior para control de la temperatura, control de varios circuitos de calefacción, de calefones en cascada, de captadores solares térmicos y de unidades de ventilación, con módulos y termostatos adicionales, con posibilidad de control desde smartphone o tablet mediante la App myVaillant para IOS (iPhone y iPad) y Android, para instalar en la pared o en el calefón. (material) | 1.000 | 471.35 | 471.35 |
| mt38vai612a | Ud | Módulo, modelo VR 32/3 "VAILLANT", para el control de un calefón adicional en cascada, con comunicación con protocolo Ebus. (material) | 1.000 | 161.81 | 161.81 |
| mt38vai611a | Ud | Módulo, modelo VR 70 "VAILLANT", para el control de 2 circuitos adicionales de calefacción, con comunicación con protocolo Ebus y 2 sondas de temperatura VR 10. (material) | 1.000 | 365.81 | 365.81 |
| mt38www050 | Ud | Desagüe a sumidero, para el drenaje de la válvula de seguridad, compuesto por 1 m de tubo de acero negro de 1/2" y embudo desagüe, incluso accesorios y piezas especiales. (material) | 1.000 | 21.10 | 21.10 |
| mt38www010 | Ud | Material auxiliar para instalaciones de calefacción. (material) | 1.000 | 2.36 | 2.36 |
| mo004 | h | Técnico calefactor. (mano de obra) | 4.664 | 10.62 | 49.53 |
| mo103 | h | Ayudante calefactor. (mano de obra) | 4.664 | 6.62 | 30.88 |
| % | % | Herramienta menor | 2 % | 34743.98 | 694.88 |
|  |  | Costes directos |  |  | 35438.86 |
