# Equipo de aire acondicionado con unidad interior de pared, sistema aire-aire split 1x1

- Propiedad del archivo: CYPE INGENIEROS, S.A.
- Formato: FIEBDC-3/2002
- Ámbito geográfico: Ecuador
- Divisa: USD
- Costes indirectos: 3.00 %
- Gastos generales: 13.00 %
- Beneficio industrial: 6.00 %
- IVA: 12.00 %

## I Instalaciones

### IC Calefacción, refrigeración, climatización y A.C.S.

#### ICN Unidades autónomas de climatización

**ICN020** Ud Equipo de aire acondicionado con unidad interior de pared, sistema aire-aire split 1x1.
Equipo de aire acondicionado, sistema aire-aire split 1x1, para gas R-32, bomba de calor, alimentación monofásica (230V/50Hz), modelo climaVAIR intro VAIL1-025 WN "VAILLANT", potencia frigorífica nominal 2,5 kW, potencia frigorífica mínima/máxima: 0,5/3,25 kW, consumo eléctrico en refrigeración 0,72 kW, SEER 6,5 (clase A++), potencia calorífica nominal 2,8 kW, potencia calorífica mínima/máxima: 0,5/3,5 kW, consumo eléctrico en calefacción 0,75 kW, SCOP 4 (clase A+), formado por una unidad interior de pared VAIL1-025 WNI, presión sonora mínima/máxima: 22/38 dBA, dimensiones 254x744x185 mm, peso 7,5 kg, filtro purificador del aire, mando a distancia inalámbrico, y una unidad exterior VAIL1-025 WO, potencia sonora 62 dBA, dimensiones 550x732x330 mm, peso 25 kg, longitud máxima de tubería 15 m, diferencia máxima de altura entre la unidad exterior y la unidad interior 10 m. Accesorios: filtros de aire de catequina, módulo con comunicación vía Wi-Fi para control desde smartphone o tablet. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42vai320aa | Ud | Equipo de aire acondicionado, sistema aire-aire split 1x1, para gas R-32, bomba de calor, alimentación monofásica (230V/50Hz), modelo climaVAIR intro VAIL1-025 WN "VAILLANT", potencia frigorífica nominal 2,5 kW, potencia frigorífica mínima/máxima: 0,5/3,25 kW, consumo eléctrico en refrigeración 0,72 kW, SEER 6,5 (clase A++), potencia calorífica nominal 2,8 kW, potencia calorífica mínima/máxima: 0,5/3,5 kW, consumo eléctrico en calefacción 0,75 kW, SCOP 4 (clase A+), formado por una unidad interior de pared VAIL1-025 WNI, presión sonora mínima/máxima: 22/38 dBA, dimensiones 254x744x185 mm, peso 7,5 kg, filtro purificador del aire, mando a distancia inalámbrico, y una unidad exterior VAIL1-025 WO, potencia sonora 62 dBA, dimensiones 550x732x330 mm, peso 25 kg, longitud máxima de tubería 15 m, diferencia máxima de altura entre la unidad exterior y la unidad interior 10 m. (material) | 1.000 | 1069.31 | 1069.31 |
| mt42vai214a | Ud | Filtro de aire de catequina, "VAILLANT", para unidad interior de aire acondicionado de pared. (material) | 2.000 | 35.17 | 70.34 |
| mt42vai800a | Ud | Módulo con comunicación vía Wi-Fi para control desde smartphone o tablet "VAILLANT". (material) | 1.000 | 70.35 | 70.35 |
| mt42www085 | Ud | Kit de soportes de pared, formado por juego de escuadras de 50x45 cm y cuatro amortiguadores de caucho, con sus tacos, tornillos, tuercas y arandelas correspondientes. (material) | 1.000 | 26.60 | 26.60 |
| mo005 | h | Técnico instalador de climatización. (mano de obra) | 2.242 | 10.62 | 23.81 |
| mo104 | h | Ayudante instalador de climatización. (mano de obra) | 2.242 | 6.62 | 14.84 |
| % | % | Herramienta menor | 2 % | 1275.25 | 25.51 |
|  |  | Costes directos |  |  | 1300.76 |
