# Acumulador para calefacción y climatización

- Propiedad del archivo: CYPE INGENIEROS, S.A.
- Formato: FIEBDC-3/2002
- Ámbito geográfico: Ecuador
- Divisa: USD
- Costes indirectos: 3.00 %
- Gastos generales: 13.00 %
- Beneficio industrial: 6.00 %
- IVA: 12.00 %

## I Instalaciones

### IC Calefacción, refrigeración, climatización y A.C.S.

#### ICS Sistemas de conducción de agua

**ICS065** Ud Acumulador para calefacción y climatización.
Depósito de inercia, 1000 l, modelo uniSTOR VI 1000 "VAILLANT", de suelo, altura 2250 mm, diámetro 950 mm, aislamiento de espuma rígida de poliuretano inyectado en molde, libre de CFC, de 80 mm de espesor, boca lateral DN 400 y protección catódica. Incluso válvulas de corte, elementos de montaje y accesorios necesarios para su correcto funcionamiento.
Incluye: Replanteo. Colocación. Conexionado. Comprobación de su correcto funcionamiento.
Criterio de medición de proyecto: Número de unidades previstas, según documentación gráfica de Proyecto.
Criterio de medición de obra: Se medirá el número de unidades realmente ejecutadas según especificaciones de Proyecto.

| Código | Ud | Descripción | Rendimiento | Precio | Importe |
|---|---|---|---|---|---|
| mt38vai110b | Ud | Depósito de inercia, 1000 l, modelo uniSTOR VI 1000 "VAILLANT", de suelo, altura 2250 mm, diámetro 950 mm, aislamiento de espuma rígida de poliuretano inyectado en molde, libre de CFC, de 80 mm de espesor, boca lateral DN 400 y protección catódica. (material) | 1.000 | 4790.81 | 4790.81 |
| mt37sve010e | Ud | Válvula de esfera de latón niquelado para roscar de 1 1/4". (material) | 2.000 | 24.12 | 48.24 |
| mt38www010 | Ud | Material auxiliar para instalaciones de calefacción. (material) | 1.000 | 2.36 | 2.36 |
| mo004 | h | Técnico calefactor. (mano de obra) | 1.682 | 10.62 | 17.86 |
| mo103 | h | Ayudante calefactor. (mano de obra) | 1.682 | 6.62 | 11.13 |
| % | % | Herramienta menor | 2 % | 4870.40 | 97.41 |
|  |  | Costes directos |  |  | 4967.81 |
