# Acumulador para calefacción y climatización

- Propiedad del archivo: CYPE INGENIEROS, S.A.
- Formato: FIEBDC-3/2002
- Ámbito geográfico: Ecuador
- Divisa: USD
- Costes indirectos: 3.00 %
- Gastos generales: 13.00 %
- Beneficio industrial: 6.00 %
- IVA: 12.00 %

## I Instalaciones

### IC Calefacción, refrigeración, climatización y A.C.S.

#### ICS Sistemas de conducción de agua

**ICS065** Ud Acumulador para calefacción y climatización.
Depósito de inercia, 1000 l, modelo allSTOR exclusive VPS 1000/4-5 "VAILLANT", de suelo, altura 2324 mm, diámetro 1070 mm, con aislamiento térmico de lana sintética de 140 mm de espesor mínimo y 200 mm de espesor máximo, 10 tomas para circuitos de calefacción y módulos hidráulicos (solar y de A.C.S.) y 8 entradas para sondas de temperatura. Incluso válvulas de corte, elementos de montaje y accesorios necesarios para su correcto funcionamiento.
Incluye: Replanteo. Colocación. Conexionado. Comprobación de su correcto funcionamiento.
Criterio de medición de proyecto: Número de unidades previstas, según documentación gráfica de Proyecto.
Criterio de medición de obra: Se medirá el número de unidades realmente ejecutadas según especificaciones de Proyecto.

| Código | Ud | Descripción | Rendimiento | Precio | Importe |
|---|---|---|---|---|---|
| mt38vai113d | Ud | Depósito de inercia, 1000 l, modelo allSTOR exclusive VPS 1000/4-5 "VAILLANT", de suelo, altura 2324 mm, diámetro 1070 mm, con aislamiento térmico de lana sintética de 140 mm de espesor mínimo y 200 mm de espesor máximo, 10 tomas para circuitos de calefacción y módulos hidráulicos (solar y de A.C.S.) y 8 entradas para sondas de temperatura. (material) | 1.000 | 4024.00 | 4024.00 |
| mt37sve010e | Ud | Válvula de esfera de latón niquelado para roscar de 1 1/4". (material) | 2.000 | 24.12 | 48.24 |
| mt38vai528a | Ud | Módulo de calefacción por resistencia eléctrica con etapas de potencia de 2, 4 y 6 kW, modelo VWZ MEH 60 "VAILLANT", de 500x280x250 mm. (material) | 1.000 | 1315.54 | 1315.54 |
| mt38www010 | Ud | Material auxiliar para instalaciones de calefacción. (material) | 1.000 | 2.36 | 2.36 |
| mo004 | h | Técnico calefactor. (mano de obra) | 1.682 | 10.62 | 17.86 |
| mo103 | h | Ayudante calefactor. (mano de obra) | 1.682 | 6.62 | 11.13 |
| % | % | Herramienta menor | 2 % | 5419.13 | 108.38 |
|  |  | Costes directos |  |  | 5527.51 |
