# Acumulador para calefacción y climatización

- Propiedad del archivo: CYPE INGENIEROS, S.A.
- Formato: FIEBDC-3/2002
- Ámbito geográfico: Ecuador
- Divisa: USD
- Costes indirectos: 3.00 %
- Gastos generales: 13.00 %
- Beneficio industrial: 6.00 %
- IVA: 12.00 %

## I Instalaciones

### IC Calefacción, refrigeración, climatización y A.C.S.

#### ICS Sistemas de conducción de agua

**ICS065** Ud Acumulador para calefacción y climatización.
Acumulador de inercia, mural, de 45 l de capacidad, modelo VP RW 45/2 B "VAILLANT", clase de eficiencia energética B, de 365 mm de diámetro y 895 mm de altura. Incluso válvulas de corte, elementos de montaje y accesorios necesarios para su correcto funcionamiento.
Incluye: Replanteo. Colocación. Conexionado. Comprobación de su correcto funcionamiento.
Criterio de medición de proyecto: Número de unidades previstas, según documentación gráfica de Proyecto.
Criterio de medición de obra: Se medirá el número de unidades realmente ejecutadas según especificaciones de Proyecto.

| Código | Ud | Descripción | Rendimiento | Precio | Importe |
|---|---|---|---|---|---|
| mt42vai015a | Ud | Acumulador de inercia, mural, de 45 l de capacidad, modelo VP RW 45/2 B "VAILLANT", clase de eficiencia energética B, de 365 mm de diámetro y 895 mm de altura. (material) | 1.000 | 1210.01 | 1210.01 |
| mt37sve010d | Ud | Válvula de esfera de latón niquelado para roscar de 1". (material) | 2.000 | 17.46 | 34.92 |
| mt38www010 | Ud | Material auxiliar para instalaciones de calefacción. (material) | 1.000 | 2.36 | 2.36 |
| mo004 | h | Técnico calefactor. (mano de obra) | 0.252 | 10.62 | 2.68 |
| mo103 | h | Ayudante calefactor. (mano de obra) | 0.252 | 6.62 | 1.67 |
| % | % | Herramienta menor | 2 % | 1251.64 | 25.03 |
|  |  | Costes directos |  |  | 1276.67 |
