# Grupo hidráulico con intercambiador para producción de A.C.S

- Propiedad del archivo: CYPE INGENIEROS, S.A.
- Formato: FIEBDC-3/2002
- Ámbito geográfico: Ecuador
- Divisa: USD
- Costes indirectos: 3.00 %
- Gastos generales: 13.00 %
- Beneficio industrial: 6.00 %
- IVA: 12.00 %

## I Instalaciones

### IC Calefacción, refrigeración, climatización y A.C.S.

#### ICS Sistemas de conducción de agua

**ICS100** Ud Grupo hidráulico con intercambiador para producción de A.C.S.
Grupo hidráulico para producción de A.C.S., caudal 90 l/min, modelo aguaFLOW plus VPM 90/3 W "VAILLANT", de suelo, formado por intercambiador de placas de acero inoxidable, bomba de circulación para el circuito de calefacción, sonda de temperatura, válvula de tres vías y central de regulación con pantalla de visualización de la producción de A.C.S., aislamiento térmico, bomba para recirculación de A.C.S. Incluso válvulas de corte, elementos de montaje y accesorios necesarios para su correcto funcionamiento.
Incluye: Replanteo. Colocación y fijación. Conexionado. Puesta en marcha.
Criterio de medición de proyecto: Número de unidades previstas, según documentación gráfica de Proyecto.
Criterio de medición de obra: Se medirá el número de unidades realmente ejecutadas según especificaciones de Proyecto.

| Código | Ud | Descripción | Rendimiento | Precio | Importe |
|---|---|---|---|---|---|
| mt38vai537a | Ud | Grupo hidráulico para producción de A.C.S., caudal 90 l/min, modelo aguaFLOW plus VPM 90/3 W "VAILLANT", de suelo, formado por intercambiador de placas de acero inoxidable, bomba de circulación para el circuito de calefacción, sonda de temperatura, válvula de tres vías y central de regulación con pantalla de visualización de la producción de A.C.S. (material) | 1.000 | 10608.70 | 10608.70 |
| mt38vai600a | Ud | Aislamiento térmico, "VAILLANT", para grupo hidráulico aguaFLOW plus. (material) | 1.000 | 1561.76 | 1561.76 |
| mt38vai601a | Ud | Bomba para recirculación de A.C.S., para grupo hidráulico aguaFLOW plus. (material) | 1.000 | 1153.73 | 1153.73 |
| mt38www011 | Ud | Material auxiliar para instalaciones de A.C.S. (material) | 1.000 | 2.04 | 2.04 |
| mo004 | h | Técnico calefactor. (mano de obra) | 0.785 | 10.62 | 8.34 |
| mo103 | h | Ayudante calefactor. (mano de obra) | 0.785 | 6.62 | 5.20 |
| % | % | Herramienta menor | 2 % | 13339.77 | 266.80 |
|  |  | Costes directos |  |  | 13606.57 |
