# Sistema de captación solar térmica para instalación individual, integrado en cubierta inclinada

- Propiedad del archivo: CYPE Ingenieros S.A.
- Formato: FIEBDC-3/2016
- Programa: Generador de precios de la construcción. CYPE Ingenieros, S.A.
- Fecha: 25/06/2024
- Ámbito geográfico: Ecuador
- Divisa: USD
- Costes indirectos: 3 %
- Gastos generales: 13 %
- Beneficio industrial: 6 %
- IVA: 12 %

## I Instalaciones

### IC Calefacción, refrigeración, climatización y A.C.S.

#### ICB Captación solar

**ICB007** Ud Sistema de captación solar térmica para instalación individual, integrado en cubierta inclinada.
Captador solar térmico completo, partido, modelo auroSTEP plus 1.150 MID-V "VAILLANT", para colocación sobre colocación integrada en tejado, formado por un panel VFK 135 VD, en posición vertical, de 2033x1233x80 mm, superficie útil 2,35 m², rendimiento óptico 0,814, coeficiente de pérdidas primario 2,645 W/m²K y coeficiente de pérdidas secundario 0,033 W/m²K², marco de aluminio, absorbedor con tratamiento selectivo, cubierta protectora con vidrio de seguridad de 3,2 mm de espesor, interacumulador de A.C.S. de acero vitrificado para drenaje automático VIH S1 150/4 B, eficiencia energética clase B, de 150 l, 600 mm de diámetro, 1065 mm de altura, con bomba de circulación, centralita solar y ánodo de magnesio, tuberías y soportes para integración en tejado, juego de tuberías flexibles para conexión de captador solar térmico a interacumulador de A.C.S., de 20 m de longitud, resistencia eléctrica de 2,4 kW, kit de llenado para sistema de drenaje automático, juego de racores acodados para la unión de las tuberías a el captador solar térmico, juego de racores rectos para la unión de las tuberías a el interacumulador de A.C.S., bidón de 20 l de fluido anticongelante. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38vai205le | Ud | Captador solar térmico completo, partido, modelo auroSTEP plus 1.150 MID-V "VAILLANT", para colocación sobre colocación integrada en tejado, formado por un panel VFK 135 VD, en posición vertical, de 2033x1233x80 mm, superficie útil 2,35 m², rendimiento óptico 0,814, coeficiente de pérdidas primario 2,645 W/m²K y coeficiente de pérdidas secundario 0,033 W/m²K², marco de aluminio, absorbedor con tratamiento selectivo, cubierta protectora con vidrio de seguridad de 3,2 mm de espesor, interacumulador de A.C.S. de acero vitrificado para drenaje automático VIH S1 150/4 B, eficiencia energética clase B, de 150 l, 600 mm de diámetro, 1065 mm de altura, con bomba de circulación, centralita solar y ánodo de magnesio, tuberías y soportes para integración en tejado. (material) | 1 | 4516.44 | 4516.440 |
| mt38vai538b | Ud | Bidón de 20 l de fluido anticongelante, "VAILLANT". (material) | 1 | 154.77 | 154.770 |
| mt38vai542a | Ud | Resistencia eléctrica de 2,4 kW, "VAILLANT". (material) | 1 | 710.53 | 710.530 |
| mt38vai540b | Ud | Juego de tuberías flexibles para conexión de captador solar térmico a interacumulador de A.C.S., de 20 m de longitud, "VAILLANT". (material) | 1 | 837.16 | 837.160 |
| mt38vai543a | Ud | Kit de llenado para sistema de drenaje automático, "VAILLANT". (material) | 1 | 126.63 | 126.630 |
| mt38vai544a | Ud | Juego de racores acodados para la unión de las tuberías a el captador solar térmico, "VAILLANT", de 10 mm de diámetro. (material) | 1 | 42.21 | 42.210 |
| mt38vai545a | Ud | Juego de racores rectos para la unión de las tuberías a el interacumulador de A.C.S., "VAILLANT", de 10 mm de diámetro. (material) | 1 | 42.21 | 42.210 |
| mo009 | h | Técnico instalador de captadores solares. (mano de obra) | 3.364 | 10.62 | 35.726 |
| mo108 | h | Ayudante instalador de captadores solares. (mano de obra) | 3.364 | 6.62 | 22.270 |
| % | % | Herramienta menor | 2 % | 6487.946 | 129.759 |
|  |  | Costes directos |  |  | 6617.705 |

## Recursos

**mt38vai205le** Ud Captador solar térmico completo
Datos técnicos: Coste energético 4173.163 MJ; Emisión de CO2 216.132 kg
Residuos:
- embalaje: re150101 Envases de papel y cartón. (componente de residuo); rendimiento 2.888 kg; Código LER 15 01 01; Masa del elemento 1 kg; Volumen 0.001333 m3
