# Acumulador para calefacción y climatización

- Propiedad del archivo: CYPE Ingenieros S.A.
- Formato: FIEBDC-3/2016
- Programa: Generador de precios de la construcción. CYPE Ingenieros, S.A.
- Fecha: 25/06/2024
- Ámbito geográfico: Ecuador
- Divisa: USD
- Costes indirectos: 3 %
- Gastos generales: 13 %
- Beneficio industrial: 6 %
- IVA: 12 %

## I Instalaciones

### IC Calefacción, refrigeración, climatización y A.C.S.

#### ICS Sistemas de conducción de agua

**ICS065** Ud Acumulador para calefacción y climatización.
Depósito de inercia, 1000 l, modelo allSTOR exclusive VPS 1000/4-5 "VAILLANT", de suelo, altura 2324 mm, diámetro 1070 mm, con aislamiento térmico de lana sintética de 140 mm de espesor mínimo y 200 mm de espesor máximo, 10 tomas para circuitos de calefacción y módulos hidráulicos (solar y de A.C.S.) y 8 entradas para sondas de temperatura. Incluso válvulas de corte, elementos de montaje y accesorios necesarios para su correcto funcionamiento.
Incluye: Replanteo. Colocación. Conexionado. Comprobación de su correcto funcionamiento.
Criterio de medición de proyecto: Número de unidades previstas, según documentación gráfica de Proyecto.
Criterio de medición de obra: Se medirá el número de unidades realmente ejecutadas según especificaciones de Proyecto.

| Código | Ud | Descripción | Rendimiento | Precio | Importe |
|---|---|---|---|---|---|
| mt38vai113d | Ud | Depósito de inercia, 1000 l, modelo allSTOR exclusive VPS 1000/4-5 "VAILLANT", de suelo, altura 2324 mm, diámetro 1070 mm, con aislamiento térmico de lana sintética de 140 mm de espesor mínimo y 200 mm de espesor máximo, 10 tomas para circuitos de calefacción y módulos hidráulicos (solar y de A.C.S.) y 8 entradas para sondas de temperatura. (material) | 1 | 4024 | 4024.000 |
| mt37sve010e | Ud | Válvula de esfera de latón niquelado para roscar de 1 1/4". (material) | 2 | 24.12 | 48.240 |
| mt38www010 | Ud | Material auxiliar para instalaciones de calefacción. (material) | 1 | 2.36 | 2.360 |
| mo004 | h | Técnico calefactor. (mano de obra) | 1.682 | 10.62 | 17.863 |
| mo103 | h | Ayudante calefactor. (mano de obra) | 1.682 | 6.62 | 11.135 |
| % | % | Herramienta menor | 2 % | 4103.598 | 82.072 |
|  |  | Costes directos |  |  | 4185.670 |

## Recursos

**mt38vai113d** Ud Depósito de inercia
Datos técnicos: Coste energético 24661.828 MJ; Emisión de CO2 1032.351 kg
Residuos:
- embalaje: re150101 Envases de papel y cartón. (componente de residuo); rendimiento 2.374 kg; Código LER 15 01 01; Masa del elemento 1 kg; Volumen 0.001333 m3
- embalaje: re170201 Madera. (componente de residuo); rendimiento 0.63 kg; Código LER 17 02 01; Masa del elemento 1 kg; Volumen 0.000909 m3

**mt37sve010e** Ud Válvula de esfera de latón niquelado para roscar de 1 1/4"
Datos técnicos: Coste energético 1282.649 MJ; Emisión de CO2 86.201 kg
Residuos:
- embalaje: re150101 Envases de papel y cartón; rendimiento 0.072 kg
