# Grupo hidráulico solar

- Propiedad del archivo: CYPE Ingenieros S.A.
- Formato: FIEBDC-3/2016
- Programa: Generador de precios de la construcción. CYPE Ingenieros, S.A.
- Fecha: 25/06/2024
- Ámbito geográfico: Ecuador
- Divisa: USD
- Costes indirectos: 3 %
- Gastos generales: 13 %
- Beneficio industrial: 6 %
- IVA: 12 %

## I Instalaciones

### IC Calefacción, refrigeración, climatización y A.C.S.

#### ICS Sistemas de conducción de agua

**ICS051** Ud Grupo hidráulico solar.
Grupo hidráulico solar, modelo VMS 70 "VAILLANT", formado por bomba de circulación modulante, dos válvulas de corte con función antirretorno, termómetros en impulsión y en retorno, válvulas de llenado y vaciado, purgador de aire con manómetro, válvula de seguridad tarada a 6 bar y conexión para vaso de expansión, kit de conexiones hidráulicas.
Incluye: Replanteo. Colocación. Conexionado. Comprobación de su correcto funcionamiento.
Criterio de medición de proyecto: Número de unidades previstas, según documentación gráfica de Proyecto.
Criterio de medición de obra: Se medirá el número de unidades realmente ejecutadas según especificaciones de Proyecto.

| Código | Ud | Descripción | Rendimiento | Precio | Importe |
|---|---|---|---|---|---|
| mt38vai565a | Ud | Grupo hidráulico solar, modelo VMS 70 "VAILLANT", formado por bomba de circulación modulante, dos válvulas de corte con función antirretorno, termómetros en impulsión y en retorno, válvulas de llenado y vaciado, purgador de aire con manómetro, válvula de seguridad tarada a 6 bar y conexión para vaso de expansión. (material) | 1 | 900.47 | 900.470 |
| mt38vai567a | Ud | Kit de conexiones hidráulicas, "VAILLANT", para grupo hidráulico solar VMS 70. (material) | 1 | 56.28 | 56.280 |
| mo004 | h | Técnico calefactor. (mano de obra) | 0.336 | 10.62 | 3.568 |
| mo103 | h | Ayudante calefactor. (mano de obra) | 0.336 | 6.62 | 2.224 |
| % | % | Herramienta menor | 2 % | 962.542 | 19.251 |
|  |  | Costes directos |  |  | 981.793 |
