# Horquilla fija, de tubo de acero

- Propiedad del archivo: CYPE INGENIEROS, S.A.
- Formato: FIEBDC-3/2002
- Ámbito geográfico: Ecuador
- Divisa: USD
- Costes indirectos: 3.00 %
- Gastos generales: 13.00 %
- Beneficio industrial: 6.00 %
- IVA: 12.00 %

## T Equipamiento urbano

### TP Protecciones peatonales

#### TPH Hitos y bolardos

**TPH070** Ud Horquilla fija, de tubo de acero.
Bolardo fijo con forma de horquilla, de 70 cm de altura, de tubo de acero, con electrocincado y pintura de poliéster, fijado a una superficie soporte con mortero cementoso de fraguado rápido, Webertec Trafic "WEBER", color negro, compuesto de cemento, humo de sílice, fibras de acero, aditivos especiales y agregados seleccionados, con una resistencia a compresión a 28 días mayor o igual a 30 N/mm², y elementos de anclaje.
Criterio de valoración económica: El precio no incluye la superficie soporte.
Incluye: Replanteo. Montaje. Eliminación y limpieza del material sobrante.
Criterio de medición de proyecto: Número de unidades previstas, según documentación gráfica de Proyecto.
Criterio de medición de obra: Se medirá el número de unidades realmente ejecutadas según especificaciones de Proyecto.

| Código | Ud | Descripción | Rendimiento | Precio | Importe |
|---|---|---|---|---|---|
| mt52mug330a | Ud | Bolardo fijo con forma de horquilla, de 70 cm de altura, de tubo de acero, con electrocincado y pintura de poliéster, incluso pernos de anclaje. (material) | 1.000 | 68.53 | 68.53 |
| mt09moc140a | kg | Mortero cementoso de fraguado rápido, Webertec Trafic "WEBER", color negro, compuesto de cemento, humo de sílice, fibras de acero, aditivos especiales y agregados seleccionados, con una resistencia a compresión a 28 días mayor o igual a 30 N/mm², para la reparación de pisos de hormigón en áreas de tráfico rodado. (material) | 0.200 | 1.80 | 0.36 |
| mo041 | h | Albañil de obra civil. (mano de obra) | 0.493 | 10.34 | 5.10 |
| mo087 | h | Ayudante de albañil de obra civil. (mano de obra) | 0.493 | 6.62 | 3.26 |
| % | % | Herramienta menor | 2 % | 77.25 | 1.55 |
|  |  | Costes directos |  |  | 78.80 |
