# Piso continuo de hormigón impreso, para exteriores

- Propiedad del archivo: CYPE INGENIEROS, S.A.
- Formato: FIEBDC-3/2002
- Ámbito geográfico: Ecuador
- Divisa: USD
- Costes indirectos: 3.00 %
- Gastos generales: 13.00 %
- Beneficio industrial: 6.00 %
- IVA: 12.00 %

## U Urbanización interior del predio

### UX Camineras y pisos

#### UXC Continuos de hormigón

**UXC010** m² Piso continuo de hormigón impreso, para exteriores.
Piso continuo de hormigón impreso, con juntas, de 10 cm de espesor, realizado con hormigón f'c=170 kg/cm² (17 MPa), clase de exposición F0 S0 P0 C0, tamaño máximo del agregado 19 mm, consistencia blanda, preparado en obra y vaciado con medios manuales, extendido y vibrado manual mediante regla vibrante; coloreado y endurecido superficialmente mediante espolvoreo con mortero decorativo de rodadura para piso de hormigón Weberfloor Print "WEBER", color arcilla, rendimiento 4,5 kg/m²; acabado impreso en relieve previa aplicación de desmoldeante en polvo Weber DM, color burdeos; y capa de sellado final con resina impermeabilizante, Weber SL "WEBER".
Criterio de valoración económica: El precio no incluye la base de la solera ni la ejecución y el sellado de las juntas.
Incluye: Preparación de la superficie de apoyo del hormigón. Replanteo de las juntas de construcción, de dilatación y de retracción. Colocación de encofrados. Tendido de niveles. Riego de la superficie base. Conexionado, anclaje y emboquillado de las redes de instalaciones proyectadas. Preparación del hormigón. Vaciado, extendido y vibrado del hormigón. Nivelado y fratasado manual del hormigón. Curado del hormigón. Aplicación manual del mortero coloreado endurecedor. Aplicación del desmoldeante hasta conseguir una cubrición total. Impresión del hormigón mediante moldes. Retirada de encofrados. Limpieza de la superficie de hormigón, mediante máquina hidrolimpiadora de agua a presión. Aplicación de la resina de acabado.
Criterio de medición de proyecto: Superficie medida en proyección horizontal, según documentación gráfica de Proyecto.
Criterio de medición de obra: Se medirá, en proyección horizontal, la superficie realmente ejecutada según especificaciones de Proyecto.

| Código | Ud | Descripción | Rendimiento | Precio | Importe |
|---|---|---|---|---|---|
| mt08aaa010a | m³ | Agua. (material) | 0.022 | 1.83 | 0.04 |
| mt01arg000c | m³ | Arena cribada. (material) | 0.046 | 8.12 | 0.37 |
| mt01arg001ci | m³ | Agregado grueso homogeneizado, de tamaño máximo 19 mm. (material) | 0.081 | 12.57 | 1.02 |
| mt08cem000c | kg | Cemento gris en sacos. (material) | 36.120 | 0.17 | 6.14 |
| mt08adt030 | l | Aditivo plastificante para la reducción del agua de amasado del hormigón. (material) | 0.181 | 2.73 | 0.49 |
| mt09wnc011ee | kg | Mortero decorativo de rodadura para piso de hormigón Weberfloor Print "WEBER", color arcilla, compuesto de cemento, arena de sílice, aditivos orgánicos y pigmentos, con una densidad en polvo de 1360 kg/m³, una resistencia a la compresión de 25000 kN/m² y una resistencia a la abrasión según el método Böhme de 7,1 cm³ / 50 cm². (material) | 4.500 | 0.59 | 2.66 |
| mt09wnc020k | kg | Desmoldeante en polvo Weber DM, color burdeos, aplicado en pisos continuos de hormigón impreso, compuesto de cargas, pigmentos y aditivos orgánicos. (material) | 0.200 | 6.88 | 1.38 |
| mt09wnc030d | kg | Resina impermeabilizante, Weber SL "WEBER", para el curado y sellado de pisos continuos de hormigón impreso, compuesta de resina sintética en dispersión acuosa y aditivos específicos. (material) | 0.250 | 11.80 | 2.95 |
| mq06vib020 | h | Regla vibrante de 3 m. (maquinaria) | 0.016 | 5.69 | 0.09 |
| mq08lch040 | h | Hidrolimpiadora a presión. (maquinaria) | 0.150 | 5.60 | 0.84 |
| mo041 | h | Albañil de obra civil. (mano de obra) | 0.291 | 10.34 | 3.01 |
| mo087 | h | Ayudante de albañil de obra civil. (mano de obra) | 0.364 | 6.62 | 2.41 |
| % | % | Herramienta menor | 2 % | 21.40 | 0.43 |
|  |  | Costes directos |  |  | 21.83 |
