# Hidrófugo transparente para fachadas

- Propiedad del archivo: CYPE INGENIEROS, S.A.
- Formato: FIEBDC-3/2002
- Ámbito geográfico: Ecuador
- Divisa: USD
- Costes indirectos: 3.00 %
- Gastos generales: 13.00 %
- Beneficio industrial: 6.00 %
- IVA: 12.00 %

## R Revestimientos

### RL Tratamientos superficiales de protección

#### RLH Hidrófugos

**RLH010** m² Hidrófugo transparente para fachadas.
Aplicación de tratamiento superficial de protección hidrófuga para fachadas de piedra natural, mediante impregnación hidrófuga incolora en base acuosa, Weberneto S-400 "WEBER", anticarbonatación, aplicada en dos manos (rendimiento: 0,1 l/m²). Incluso limpieza de la superficie soporte.
Incluye: Limpieza general del paramento soporte. Aplicación del hidrofugante.
Criterio de medición de proyecto: Superficie medida según documentación gráfica de Proyecto, con el mismo criterio que el soporte base.
Criterio de medición de obra: Se medirá la superficie realmente ejecutada según especificaciones de Proyecto, con el mismo criterio que el soporte base.

| Código | Ud | Descripción | Rendimiento | Precio | Importe |
|---|---|---|---|---|---|
| mt27tsw020a | l | Impregnación hidrófuga incolora en base acuosa, Weberneto S-400 "WEBER", anticarbonatación. (material) | 0.100 | 41.55 | 4.16 |
| mo038 | h | Pintor. (mano de obra) | 0.221 | 10.64 | 2.35 |
| % | % | Herramienta menor | 2 % | 6.51 | 0.13 |
|  |  | Costes directos |  |  | 6.64 |
