# Piso de baldosas cerámicas

- Propiedad del archivo: CYPE Ingenieros S.A.
- Formato: FIEBDC-3/2016
- Programa: Generador de precios de la construcción. CYPE Ingenieros, S.A.
- Fecha: 25/06/2024
- Ámbito geográfico: Ecuador
- Divisa: USD
- Costes indirectos: 3 %
- Gastos generales: 13 %
- Beneficio industrial: 6 %
- IVA: 12 %

## U Urbanización interior del predio

### UX Camineras y pisos

#### UXG De baldosas cerámicas

**UXG010** m² Piso de baldosas cerámicas.
Suministro y colocación de piso de baldosas cerámicas de gres rústico, de 20x20 cm, 8 €/m², capacidad de absorción de agua E<3%, con resistencia al deslizamiento alta, extendidas sobre capa de regularización de 3 cm de mortero de cemento 1:6, recibidas con adhesivo cementoso de fraguado normal, de altas prestaciones, C1 T, con deslizamiento reducido Webercol Dur "WEBER", color gris y rejuntado con mortero de juntas cementoso mejorado, tipo CG2 W A, con absorción de agua reducida y resistencia elevada a la abrasión, Webercolor Premium "WEBER", color Blanco, todo ello realizado sobre firme compuesto por base rígida de hormigón simple (f'c=210 kg/cm² (21 MPa), clase de exposición F0 S0 P0 C0, tamaño máximo del agregado 19 mm, consistencia plástica), de 20 cm de espesor, vaciado desde camión con extendido y vibrado manual con regla vibrante de 3 m, con acabado aplanado ejecutada según pendientes del proyecto y colocado sobre explanada con índice CBR > 5 (California Bearing Ratio), no incluida en este precio. Incluso juntas de dilatación y cortes a realizar para ajustarlas a los bordes del confinamiento o a las intrusiones existentes en el piso.
Incluye: Replanteo de los niveles de acabado. Extendido y compactación de la base de hormigón. Limpieza y comprobación del grado de humedad de la base. Replanteo de la disposición de las piezas y juntas de movimiento. Aplicación del adhesivo. Colocación de las baldosas a punta de bailejo. Formación de juntas de partición, perimetrales y estructurales. Rejuntado. Eliminación y limpieza del material sobrante. Limpieza final del piso.
Criterio de medición de proyecto: Superficie medida en proyección horizontal, según documentación gráfica de Proyecto. No se ha incrementado la medición por roturas y recortes, ya que en la descomposición se ha considerado un 5% más de piezas.
Criterio de medición de obra: Se medirá, en proyección horizontal, la superficie realmente ejecutada según especificaciones de Proyecto.

| Código | Ud | Descripción | Rendimiento | Precio | Importe |
|---|---|---|---|---|---|
| mt10hmf050adf | m³ | Hormigón simple f'c=210 kg/cm² (21 MPa), clase de exposición F0 S0 P0 C0, tamaño máximo del agregado 19 mm, consistencia plástica, premezclado en planta, según NEC-11 y ACI 318. (material) | 0.21 | 91.07 | 19.125 |
| mt09mor010c | m³ | Mortero de cemento CEM II/B-P 32,5 N tipo M-5, confeccionado en obra con 250 kg/m³ de cemento y una proporción en volumen 1/6. (material) | 0.03 | 136.6 | 4.098 |
| mt09mcw010d | kg | Adhesivo cementoso de fraguado normal, de altas prestaciones, C1 T, con deslizamiento reducido Webercol Dur "WEBER", color gris, a base de cemento gris, resina sintética, agregados silíceos y calcáreos y aditivos orgánicos e inorgánicos, con resistencia a la inmersión en agua. (material) | 4 | 0.39 | 1.560 |
| mt18bcr010ge800 | m² | Baldosa cerámica de gres rústico, 20x20 cm, $ 8,00/m², capacidad de absorción de agua E<3%. (material) | 1.05 | 8.55 | 8.978 |
| mt09mcw050ia | kg | Mortero de juntas cementoso mejorado, tipo CG2 W A, con absorción de agua reducida y resistencia elevada a la abrasión, Webercolor Premium "WEBER", color Blanco, compuesto de cementos especiales, resina, agregados silíceos, aditivos hidrofugantes y aditivos orgánicos e inorgánicos específicos, con muy bajo contenido de sustancias orgánicas volátiles (VOC), con tecnología Protect³ y Pure Clean, bactericida, antimoho y antiverdín, repelente del agua y la suciedad, de fraguado y endurecimiento rápido, con efecto preventivo de las eflorescencias, con alta resistencia a los agentes químicos, flexible e impermeable al agua, para rejuntado de todo tipo de piezas cerámicas, piedras naturales y terrazo, para juntas de hasta 15 mm. (material) | 0.023 | 2.68 | 0.062 |
| mq04dua020b | h | Dumper de descarga frontal de 2 t de carga útil. (maquinaria) | 0.037 | 11.28 | 0.417 |
| mq06vib020 | h | Regla vibrante de 3 m. (maquinaria) | 0.104 | 5.69 | 0.592 |
| mo023 | h | Colocador de pisos. (mano de obra) | 0.406 | 10.34 | 4.198 |
| mo061 | h | Ayudante colocador de pisos. (mano de obra) | 0.406 | 6.62 | 2.688 |
| mo087 | h | Ayudante de albañil de obra civil. (mano de obra) | 0.157 | 6.62 | 1.039 |
| % | % | Herramienta menor | 2 % | 42.757 | 0.855 |
|  |  | Costes directos |  |  | 43.612 |

Residuos:
- colocación: mt10hmf050adf; factor de residuo 0.0016
- colocación: mt09mor010c; factor de residuo 0.0036
- colocación: mt09mcw010d; factor de residuo 0.07
- colocación: mt18bcr010ge800 Baldosa cerámica de gres rústico, 20x20 cm, $ 8,00/m², capacidad de absorción de agua E<3%; factor de residuo 0.0374205
- colocación: mt09mcw050ia; factor de residuo 0.07

## Recursos

**mt10hmf050adf** m³ Hormigón simple f'c=210 kg/cm² (21 MPa)
Datos técnicos: Coste energético 1840.000 MJ; Emisión de CO2 230.000 kg; Código LER 17 01 01; Masa del elemento 2300 kg; Volumen 1.533333 m3

**mt09mor010c** m³ Mortero de cemento CEM II/B-P 32,5 N tipo M-5
Datos técnicos: Coste energético 3724.000 MJ; Emisión de CO2 323.000 kg; Código LER 17 01 01; Masa del elemento 1900 kg; Volumen 1.266667 m3

**mt09mcw010d** kg Adhesivo cementoso de fraguado normal
Datos técnicos: Coste energético 3.871 MJ; Emisión de CO2 0.344 kg; Código LER 17 09 04; Masa del elemento 1 kg; Volumen 0.000667 m3
Residuos:
- embalaje: re170203 Plástico. (componente de residuo); rendimiento 0.003 kg; Código LER 17 02 03; Masa del elemento 1 kg; Volumen 0.001667 m3

**mt18bcr010ge800** m² Baldosa cerámica de gres rústico, 20x20 cm, $ 8,00/m², capacidad de absorción de agua E<3%
Datos técnicos: Coste energético 292.153 MJ; Emisión de CO2 14.362 kg; Código LER 17 01 03; Masa del elemento 25 kg; Volumen 0.02 m3
Residuos:
- embalaje: re150101 Envases de papel y cartón. (componente de residuo); rendimiento 0.18 kg; Código LER 15 01 01; Masa del elemento 1 kg; Volumen 0.001333 m3
- embalaje: re170201 Madera. (componente de residuo); rendimiento 0.022 kg; Código LER 17 02 01; Masa del elemento 1 kg; Volumen 0.000909 m3

**mt09mcw050ia** kg Mortero de juntas cementoso mejorado
Datos técnicos: Coste energético 7.725 MJ; Emisión de CO2 0.576 kg; Código LER 17 09 04; Masa del elemento 1 kg; Volumen 0.000667 m3
Residuos:
- embalaje: re150101 Envases de papel y cartón; rendimiento 0.02 kg
- embalaje: re170201 Madera; rendimiento 0.005 kg
- embalaje: re170203 Plástico; rendimiento 0.008 kg
